# WEBER.FLOOR DECOR - Mortero coloreado para la decoración y renovación del hormigón

- Propiedad del archivo: CONSTRUNARIO
- Formato: FIEBDC-3/2012
- Programa: Construnario Versión 3.51
- Fecha de los precios: 19/11/2015
- Divisa: EUR

**WFLOORDECOR** u WEBER.FLOOR DECOR - Mortero coloreado para la decoración y renovación del hormigón
- Mortero coloreado fluido de altas resistencias para la decoración, renovación y reparación de pavimentos en capa fina (1 cm). - Reparación de suelos. - Pavimentos interiores y exteriores con circulación moderada. - Tráfico peatonal y rodado moderado. Composición: Ligantes hidráulicos, resinas poliméricas, fibra de vidrio, áridos de sílice y carbonatos, aditivos orgánicos e inorgánicos y pigmentos minerales. Observaciones: - Los resultados han sido obtenidos en condiciones estándar de laboratorio (20°C y 50% de humedad relativa). - Los tiempos de secado variarán en función de la temperatura y humedad existentes. - Tratar las zonas singulares con malla de fibra de vidrio. - Respetar las juntas de dilatación del hormigón. Características de empleo: - Vida de la masa: 1 hora. - Tiempo de espera antes de pisar: 24 horas. - Tiempo abierto: 30 minutos. - Espesor máximo de aplicación: 40 mm. - Espesor mínimo de aplicación: 10 mm. - Tiempo de secado: 5-7 horas. - Tiempo de secado para tráfico peatonal: 24 horas. - Tiempo de secado para tráfico normal: 7 días. - Tiempo de secado antes de revestir: 72 horas. - Puesta en servicio: 72 horas. Estos tiempos pueden alargarse o acortarse en función de la temperatura ambiente. Prestaciones: - Retracción: < 1,2 mm/m - Adherencia sobre hormigón: > 1,4 MPa. - Resistencia a la flexión: F6. - Resistencia a la compresión: C25. - Resistencia a la abrasión según UNE-EN 12808-2: 200 mm3. - Resistencia al deslizamiento*: Clase 3. - Comportamiento al fuego: A1fl. - Rendimiento: 1,60 kg/m2 y mm de espesor. Estos resultados se han obtenido en ensayos realizados en condiciones estándar, y pueden variar en función de las condiciones de puesta en obra. *La resistencia al deslizamiento puede verse afectada en función del tipo de sellado utilizado y por la forma de aplicación de éste. Información práctica: Presentación: Sacos de papel de 25 kg.Palet de 1200 kg (48 sacos). Rendimiento: 1,60 kg/m2 y mm de espesor. Conservación: 12 meses a partir de la fecha de fabricación, en envase original cerrado y al abrigo de la humedad.
