# WEBER.FLOOR PRINT - Mortero coloreado para pavimento de hormigón impreso

- Propiedad del archivo: CONSTRUNARIO
- Formato: FIEBDC-3/2012
- Programa: Construnario Versión 3.51
- Fecha de los precios: 19/11/2015
- Divisa: EUR

**WFLOORPRINT** u WEBER.FLOOR PRINT - Mortero coloreado para pavimento de hormigón impreso
Mortero coloreado que se aplica sobre hormigón fresco y permite la estampación y coloración del mismo, ofreciendo una capa de rodadura estética y resistente. - Para viviendas, urbanizaciones, zonas de ocio, espacios públicos, centros comerciales, parques, aparcamientos, entornos históricos, aceras... Composición: Cemento, arena de sílice, aditivos orgánicos y pigmentos. Observaciones: - Los tiempos de espera para la aplicación varían en función de la temperatura y humedad existentes. - Los resultados han sido obtenidos en condiciones estándar de laboratorio (20°C y 50% humedad relativa). - Los datos indicados dependerán siempre de las características del hormigón. Características de empleo: - Aplicación mediante espolvoreo directamente sobre el hormigón todavía plástico. -Evitar la aplicación con exceso de agua en la superficie del hormigón. - Aplicar en 2 capas para asegurar una cubrición total y homogeneidad de color. - Debe quedar totalmente integrado en la losa de hormigón. - Espesor de la losa de hormigón: de 7 a 10 cm, aproximadamente. Estos tiempos pueden alargarse o acortarse en función de la temperatura ambiente. Prestaciones: - Rendimiento: 4- 4,5 kg/m2. - Resistencia a compresión: > 25 MPa. - Resistencia a la abrasión según UNE-EN 12808-2: 190 mm3. - Adherencia sobre hormigón: > 2 MPa. - Resistencia a la flexión: > 4 MPa. - Comportamiento al fuego: A1fl. - Resistencia al deslizamiento*: Clase 3. Estos resultados se han obtenido en ensayos realizados en condiciones estándar y pueden variar en función de las condiciones de puesta en obra. *La resistencia al deslizamiento puede verse afectada en función del tipo de sellado utilizado y por la forma de aplicación de éste. Información práctica: Presentación: Sacos de 25 kg. Palet 1.200 kg (48 sacos). Colores: Terracota. Rendimiento: 4 - 4,5 kg/m2. Conservación: 12 meses a partir de la fecha de fabricación, en envase original cerrado y al abrigo de la humedad.
