# WEBER. PX - Revestimiento epoxídico coloreado en base agua

- Propiedad del archivo: CONSTRUNARIO
- Formato: FIEBDC-3/2012
- Programa: Construnario Versión 3.51
- Fecha de los precios: 19/11/2015
- Divisa: EUR

**WPX** u WEBER. PX - Revestimiento epoxídico coloreado en base agua
Es un revestimiento epoxídico bicomponente para revestir pavimentos industriales y zonas con tránsito rodado. Altamente flexible y gran resistencia al impacto. Es ideal para: - Realización de pavimentos industriales con tráfico rodado donde se requiera una alta resistencia al desgaste. - Sobre pavimentos industriales realizados con weber.floor dur y weber.floor for. - También puede aplicarse en paredes. Composición: Componente A: Endurecedor de poliamida pigmentado y formulado base agua. Componente B: Resina epoxídica tipo bisfenol A. Observaciones: Es un producto base agua y, por lo tanto, susceptible a sufrir congelación si se expone a temperaturas inferiores a 0°C. Almacenar siempre en interior, protegido de las heladas. En caso de congelación del material, se rompe la dispersión de la resina y el producto no deber ser aplicado. Características de empleo: Condiciones aplicación: * Temperatura del aire: + 5°C < Taire < +35°C. * Temperatura de la superficie: + 10°C < Tsup < +20°C. * Humedad relativa del aire: < 80%. Estos tiempos pueden alargarse o acortarse en función de la temperatura y humedad ambientales. Estos tiempos se han calculado en condiciones estándar de laboratorio. Prestaciones: - Duración de la mezcla: aproximadamente 2 horas a 20°C. - Secado al tacto (20°C): 6 horas. - Secado total (20°C): 7 días. - Temperatura de aplicación: > 10°C. - Adhesión: > 2,5 MPa. - Rendimiento: 400-450 g/m2. - Contenido en sólidos: 72%. Información práctica: Presentación : Kit de 15,75 kg. (Componentes A y B) Palets de 236,25 kg (15 kits). Colores : blanco, gris, azul, rojo, verde y amarillo. Rendimiento : 400 gr/m2 aprox. Conservación : 12 meses a partir de la fecha de fabricación, en envase original cerrado y al abrigo de la humedad.
