# WEBER.PRAL.ARID - Mortero monocapa para el acabado de piedra proyectada

- Propiedad del archivo: CONSTRUNARIO
- Formato: FIEBDC-3/2012
- Programa: Construnario Versión 3.51
- Fecha de los precios: 19/11/2015
- Divisa: EUR

**WPRALARID** u WEBER.PRAL.ARID - Mortero monocapa para el acabado de piedra proyectada
Mortero monocapa indicado para obtener el acabado de piedra proyectada. - En exteriores e interiores. - En muros y techos. - Para otras aplicaciones, consultar Departamento Técnico. Composición Cemento blanco, cal, áridos de granulometría compensada, aditivos orgánicos y inorgánicos y pigmentos minerales. Observaciones - En exteriores, no aplicar sobre superficies horizontales o inclinadas expuestas al agua de lluvia. - Proteger las aristas superiores del revestimiento frente a la penetración del agua de lluvia. - No aplicar sobre yeso, pinturas, superficies de metal, plástico, aislamientos y materiales de poca resistencia mecánica. - La piedra de proyección es un producto natural procedente de canteras, por lo que puede presentar diferencias de color, provocando variaciones de tonalidad en el acabado, no imputables a weber.pral arid. Características de empleo Espesor máximo de aplicación: 20 mm. Espesor mínimo de aplicación bajo junquillo: 8 mm. Espesor máximo por capa: 10 mm. Espesor mínimo de acabado: 10 mm (8 mm bajo árido). Tiempo para la proyección del árido: de 30 a 45 minutos. Estos tiempos pueden variar según las condiciones meteorológicas. Prestaciones Adherencia sobre ladrillo cerámico: = 0,3 MPa. Adherencia tras ciclos de acondicionamiento: > 0,3 MPa. Coeficiente de capilaridad: = 0,4 kg/m2·min0,5 (W1). Coeficiente de permeabilidad al vapor de agua: µ = 10. Permeabilidad al agua tras ciclos de acondicionamiento: < 1 ml/cm2 en 48 h. Comportamiento al fuego: Clase A1. Conductividad térmica: 0,35 W/(m·K) (P=50%). Estos resultados se han obtenido con ensayos realizados en condiciones estándar y pueden variar en función de las condiciones en obra. Los tiempos pueden alargarse a baja temperatura o acortarse a temperatura elevada. Información práctica Presentación: Sacos de 30 kg, con lámina de plástico antihumedad.Palets de 1.260 kg (42 sacos). Colores: Gama de 60 colores. Árido de 10 colores. Rendimiento: 1,3 kg/m2 y 1 mm de espesor. Conservación: 12 meses a partir de la fecha de fabricación, en el envase original cerrado y al abrigo de la humedad.
