# WEBER.CAL.BASIC - Mortero de cal para enfoscados en capa gruesa

- Propiedad del archivo: CONSTRUNARIO
- Formato: FIEBDC-3/2012
- Programa: Construnario Versión 3.51
- Fecha de los precios: 19/11/2015
- Divisa: EUR

**WCALBASIC** u WEBER.CAL.BASIC - Mortero de cal para enfoscados en capa gruesa
Mortero mixto de conglomerantes hidráulicos para enfoscado de fachadas tanto en obra nueva como en rehabilitación. Constituye una buena base para todo tipo de soluciones bicapa y especialmente indicado para soluciones bicapa en base cal (revocos y estucos) en: exteriores e interioes, muros y techos. Para otras aplicaciones, consultar con nuestro Departamento Técnico. Composición Conglomerantes hidráulicos (cal aérea), áridos de granulometría compensada, aditivos orgánicos e inorgánicos. Observaciones No aplicar en superficies horizontales o inclinadas expuestas a la lluvia. Proteger las aristas superiores del revestimiento frente a la penetración del agua de lluvia. No aplicar sobre hormigón celular, yeso, pinturas, superficies de metal, plástico, aislamientos y materiales de poca resistencia mecánica. Características de empleo Espesor mínimo de acabado: 10 mm. Espesor mínimo de aplicación: 10 mm. Espesor máximo de aplicación: 30 mm en dos capas. Espesor máximo por capa: 15 mm. Tiempo de fratasado: 1 a 3 horas. Estos tiempos pueden variar según las condiciones meteorológicas. Prestaciones Adherencia sobre mortero: = 0,3 MPa. Adherencia sobre ladrillo cerámico: = 0,3 MPa. Coeficiente de capilaridad: = 0,2 kg/m2.min0,5 (W2). Coeficiente de permeabilidad al vapor de agua: µ = 10. Comportamiento al fuego: Clase A1. Conductividad térmica: 0,56 W/(m·K) (P=50%). Estos resultados se han obtenido con ensayos realizados en condiciones estándar y pueden variar en función de las condiciones en obra. Los tiempos pueden alargarse a baja temperatura o acortarse a temperatura elevada. Información práctica Presentación: Sacos de 25 kg.Palets de 1.200 kg. (48 sacos). Rendimiento: 1,6 kg/m2 y 1 mm de espesor. Conservación: 12 meses a partir de la fecha de fabricación, en el envase original cerrado y al abrigo de la humedad.
