# WEBER.CAL.ESTUCO - Estuco base de cal tradicional coloreado

- Propiedad del archivo: CONSTRUNARIO
- Formato: FIEBDC-3/2012
- Programa: Construnario Versión 3.51
- Fecha de los precios: 19/11/2015
- Divisa: EUR

**WCALESTUC** u WEBER.CAL.ESTUCO - Estuco base de cal tradicional coloreado
Estuco mineral base de cal para el revestimiento y decoración con alto nivel estético tanto en: - exteriores e interiores, - muros y techos, - obra nueva y rehabilitación. Composición Cal aérea, resinas redispresables, cargas y pigmentos minerales, y aditivos orgánicos e inorgánicos. Observaciones No aplicar directamente sobre el cerramiento (ladrillo, bloque de hormigón...). Proteger las aristas superiores del revestimiento frente a la penetración del agua de lluvia. En exteriores, no aplicar sobre superficies planas o inclinadas expuestas a la lluvia. Los efectos de velado (aguas claro-oscuras), son inherentes a los estucos de cal. Características de empleo Espesor máximo de aplicación: 4 mm. Espesor mínimo de aplicación: 2 mm. Los efectos de velado son inherentes a los estucos de cal. Espesor de aplicación: 1-2 mm por capa. Tiempo de fratasado: de 1 a 2 horas. Tiempo de secado al tacto: 2-3 horas. Tiempo de secado total: 12-24 horas. Estos tiempos pueden variar según las condiciones meteorológicas. Prestaciones Densidad en polvo: 0,8 g/cm3. Densidad de la masa: 1,4 g/cm3. Adherencia sobre mortero de enfoscado: = 0,2 MPa. Coeficiente de capilaridad: W0. Coeficiente de permeabilidad al vapor de agua: µ = 25. Comportamiento al fuego: Clase A1. Conductividad térmica: 0,54 W/(m·K) (P=90%). Estos resultados se han obtenido con ensayos realizados en condiciones estándar y pueden variar en función de las condiciones en obra. Los tiempos pueden alargarse a baja temperatura o acortarse a temperatura elevada. Información práctica Presentación: Sacos de papel de 25 kg.Palet de 1.050 kg (42 sacos). Colores: Gama de 7 colores y varias texturas. Rendimiento: 1,4 kg/m2 y 1 mm de espesor. Conservación: 12 meses a partir de la fecha de fabricación, en el envase original cerrado y al abrigo de la humedad.
