# WEBER.CAL.FINO - Estuco fino de cal coloreado

- Propiedad del archivo: CONSTRUNARIO
- Formato: FIEBDC-3/2012
- Programa: Construnario Versión 3.51
- Fecha de los precios: 19/11/2015
- Divisa: EUR

**WCALFINO** u WEBER.CAL.FINO - Estuco fino de cal coloreado
Estuco de cal tradicional de alto nivel estético para el revestimiento y decoración de: - en exteriores e interiores - en muros y techos Composición Cal aérea, resinas sintéticas, cargas y pigmentos minerales y aditivos orgánicos e inorgánicos. Observaciones No aplicar directamente sobre el cerramiento (ladrillo, bloque de hormigón...), hormigón, mortero, yeso y cartón-yeso. Proteger las aristas superiores del revestimiento frente a la penetración del agua de lluvia. Es recomendable proteger la fachada frente a la entrada de suciedad con un protector de estuco de cal, que proporcionará una mejor durabilidad en el tiempo. Proteger la fachada frente a la escorrentía de agua mediante elementos constructivos para tal fin. No empalmar un paño fresco con otro ya seco. Los efectos de velado (aguas claro-oscuras), son inherentes a los estucos de cal. Características de empleo Espesor por capa: menos de 1 mm. Espesor de aplicación: 1- 1,5 mm. Tiempo de bruñido: inmediato. Tiempo de secado al tacto: 30 minutos. Tiempo de secado total: 3-6 horas. Estos tiempos pueden variar según las condiciones meteorológicas. Prestaciones Adherencia sobre mortero de enfoscado: = 0,2 MPa. Coeficiente de capilaridad: W0. Coeficiente de permeabilidad al vapor de agua: µ = 25. Comportamiento al fuego: Clase A1. Conductividad térmica: 0,54 W/(m·K) (P=90%). Estos resultados se han obtenido con ensayos realizados en condiciones estándar y pueden variar en función de las condiciones en obra. Los tiempos pueden alargarse a baja temperatura o acortarse a temperatura elevada. Información práctica Presentación: Bolsa de plástico de 3 kg. Caja de 12 kg (4 bolsas) Palet de 432 kg (36 cajas). Colores: gama de 12 colores y varias texturas. Rendimiento: 0,3 kg/m2 y 1 mm de espesor. Conservación: 12 meses a partir de la fecha de fabricación, en el envase original cerrado y al abrigo de la humedad.
