# WEBER.CAL.REVOCO - Mortero mineral de cal tradicional coloreado - colores premium

- Propiedad del archivo: CONSTRUNARIO
- Formato: FIEBDC-3/2012
- Programa: Construnario Versión 3.51
- Fecha de los precios: 19/11/2015
- Divisa: EUR

**WCALREVPREM** u WEBER.CAL.REVOCO - Mortero mineral de cal tradicional coloreado - colores premium
Mortero mineral de cal coloreado para revocar: - Tanto en obra nueva como rehabilitación. - Exterior e interior. - Muros y techos. Especialmente indicado para: - Obtener texturas lisas y fratados. - Reproducir texturas tradicionales de cal: gravados, martillinas, sillerías, esgrafiados... Composición Conglomerantes hidráulicos (cal aérea), áridos de granulometría compensada, pigmentos minerales, aditivos orgánicos e inorgánicos. Observaciones Cuando se aplica directamente sobre cerramiento, trabajar en dos capas. Si se trabaja sobre enfoscado, utilizar weber.cal basic como enfoscado base. En exterior no aplicar sobre superficies horizontales o inclinadas expuestas a la lluvia. Los efectos de velado (aguas claro-oscuras), son inherentes a los materiales de cal, y pueden crear zonas de diferente tonalidad. Características de empleo Espesor mínimo de aplicación sobre enfoscado: 10 mm. Espesor mínimo de aplicación sobre fábrica de ladrilllo: 10 mm. Espesor máximo de aplicación: 20 mm en dos capas (monoproducto) y 30 mm en dos capas (weber.cal basic + revestimiento). Espesor máximo por capa: 15 mm. Tiempo de fratasado: de 1 a 3 horas. Estos tiempos pueden variar según las condiciones meteorológicas. Prestaciones Adherencia sobre ladrillo cerámico: = 0,2 MPa. Coeficiente de capilaridad: = 0,2 kg/m2.min0,5 (W2). Coeficiente de permeabilidad al vapor de agua: µ = 10. Comportamiento al fuego: Clase A1. Conductividad térmica: 0,45 W/(m·K) (P=50%). Estos resultados se han obtenido con ensayos realizados en condiciones estándar y pueden variar en función de las condiciones en obra. Los tiempos pueden alargarse a baja temperatura o acortarse a temperatura elevada. Información práctica Presentación: Sacos de 25 kg. Palets de 1.200 kg (48 sacos). Colores: gama de 12 colores y varias texturas. Rendimiento 1,6 kg/m2 y 1 mm de espesor. Conservación: 12 meses a partir de la fecha de fabricación, en el envase original cerrado y al abrigo de la humedad.
