# WEBER.THERM BASE - Blanco - Mortero adhesivo y regularizador de los sistemas weber.therm

- Propiedad del archivo: CONSTRUNARIO
- Formato: FIEBDC-3/2012
- Programa: Construnario Versión 3.51
- Fecha de los precios: 19/11/2015
- Divisa: EUR

**WTHERMBASEBL** u WEBER.THERM BASE - Blanco - Mortero adhesivo y regularizador de los sistemas weber.therm
Mortero adhesivo y de regularización de los sistemas weber.therm en base placas aislantes. Mortero regularizador de weber.therm aislone, en el sistema weber.therm mineral. Reparación y regularización de fachadas y muros en rehabilitación. Composición Cemento gris, cargas minerales, resina redispersable en polvo, fibras HD y aditivos especiales. Características de empleo - Espesores de aplicación: como adhesivo de placas, asegurar una superficie de adhesión mínima del 40%. Como regularizador, aplicar 5-6 mm de espesor. - El sistema debe ser limitado en su contorno inferior por weber.therm perfil de arranque, de anchura adaptada al espesor de las placas que se prevea utilizar. - Las aristas del sistema en esquinas y contornos deberán ser reforzadas mediante weber.therm perfil esquinero. - Las juntas de dilatación deben ser respetadas interrumpiendo el sistema y utilizando weber.therm junta dilatación aplicado sobre las placas de aislamiento. - En las uniones del sistema con la carpintería, alféizares u otros salientes, debe dejarse una holgura de unos 5 mm, para rellenar con weber flex PU. - Previo a la realización de la capa de regularización, deben reforzarse zonas como cantos de huecos en puertas y ventanas, mediante la colocación de weber.therm malla 160, directamente sobre las placas de aislamiento, utilizando weber.therm base. - En ventanas es recomendable la colocación de weber.therm goterón. De este modo se refuerza la arista, a la vez que se evita la escorrentía de agua por la fachada. - Colocar fijaciones mecánicas complementarias al encolado, en cantidades no inferiores a 6 espigas por m2. - Como reparador y regularizador de fachadas y muros en rehabilitación, una vez tratado el soporte aplicar weber.therm base en dos manos, armado en el centro de su espesor. Regularizar toda la superficie extendiendo una capa de 2-3 mm sobre la que se colocará weber.therm malla 160 solapada unos 10 cm en los encuentros de ésta y anclada, si fuese necesario, con weber.therm espigas. Una vez seca la primera capa, se dará la segunda en unos 2-3 mm cubriendo la malla, y dejando una superficie apta para el acabado. El espesor final de regularización debe estar entre 5 y 6 mm. Prestaciones - Adherencia sobre ladrillo cerámico: = 0,3 MPa. - Adherencia sobre placa EPS: = 0,08 MPa (rotura cohesiva EPS). - Coeficiente de capilaridad: = 0,2 kg/m2·min0,5 (W2). - Coeficiente de permeabilidad al vapor de agua: µ = 10. - Comportamiento al fuego: Clase A1. - Conductividad térmica: 0,44 W/(m·K) (P=50%). Estos resultados se han obtenido con ensayos realizados en condiciones estándar y pueden variar en función de las condiciones en obra. Los tiempos pueden alargarse a baja temperatura o acortarse a temperatura elevada. Información práctica Presentación: Sacos de papel de 25 kg. Palets de 1.200 kg (48 sacos). Colores: blanco. Rendimiento: 1,5 kg/m2 y 1 mm de espesor. Conservación: 12 meses a partir de la fecha de fabricación, en el envase original cerrado y al abrigo de la humedad. Envase de 25 Kg.
