# Berlin Plus Led Nova 1x13W 60cm 850

- Propiedad del archivo: CONSTRUNARIO
- Formato: FIEBDC-3/2012
- Programa: Construnario Versión 3.51
- Fecha de los precios: 23/11/2015
- Divisa: EUR

**205467-PLX** u Berlin Plus Led Nova 1x13W 60cm 850
Potencia Led: 1x13W Potencia Luminaria: 15W Flujo LED (Tj25) (f): 1795lm. Flujo emitido luminaria (f): 1581lm Temperatura de color: 5000K Ángulo de apertura: 128º Horas de vida: L70>50.000h
