# Berlin Plus Led Nova 2x26W 120cm 830

- Propiedad del archivo: CONSTRUNARIO
- Formato: FIEBDC-3/2012
- Programa: Construnario Versión 3.51
- Fecha de los precios: 23/11/2015
- Divisa: EUR

**190541-PLX** u Berlin Plus Led Nova 2x26W 120cm 830
Potencia Led: 2x26W Potencia Luminaria: 54W Flujo LED (Tj25) (f): 6564lm Flujo emitido luminaria (f): 5776lm Temperatura de color: 3000K Ángulo de apertura: 138º Horas de vida: L70>50.000h
