# Berlin Plus Led Nova 1x26W 120cm 840

- Propiedad del archivo: CONSTRUNARIO
- Formato: FIEBDC-3/2012
- Programa: Construnario Versión 3.51
- Fecha de los precios: 23/11/2015
- Divisa: EUR

**163323-PLX** u Berlin Plus Led Nova 1x26W 120cm 840
Potencia Led: 1x26W Potencia Luminaria: 28W Flujo LED (Tj25) (f): 3420lm Flujo emitido luminaria (f): 3010lm temperatura de color: 4000K Ángulo de apertura: 128º Horas de vida: L70>50.000h
