# Cisternas empotradas OLI

- Propiedad del archivo: CONSTRUNARIO
- Formato: FIEBDC-3/2012
- Programa: Construnario Versión 2.11
- Fecha de los precios: 09/01/2017
- Divisa: EUR

**C1701OLI-2** Cisternas empotradas OLI
Cisternas empotradas OLI. Eficiencia silenciosa: Las cisternas empotradas OLI están equipadas con un flotador de entrada silencioso, certificado con la norma NF de clase 1, que proporciona un llenado rápido con el mínimo ruido. - Eficiencia hídrica: En OLI tenemos una gran variedad de cisternas equipadas con un sistema de doble descarga, con clase “A” de eficiencia hídrica. - Reducción de espacio: El uso de cisternas empotradas para aparatos sanitarios suspendidos (probados para cargas de 400 kg) contribuye a una limpieza más rápida y eficaz del baño y a eliminar las barreras arquitectónicas de los tradicionales sanitarios para suelos. - Acceso garantizado: Al abrir la placa de control se asegura una rápida accesibilidad al interior de las cisternas para pared OLI y todos los componentes se retiran fácilmente para realizar posibles operaciones de mantenimiento. - Versatilidad: OLI proporciona una amplia gama de cisternas empotradas, con accionamiento mecánico, neumático y electrónico. Algunas tienen el sistema Hidroboost incluido. - Conexión fácil a la red: La conexión a la red de agua es simple y rápida, sin necesidad de herramientas o accesorios de conexión. La válvula de cierre está ubicada dentro de la cisterna y la apertura y el cierre se realiza fácilmente a mano. - Ahorro de espacio y mejor higiene en el baño. - Doble descarga en todos los modelos. - Aplicación e instalación fácil. - Sistema silencioso. - Garantía de accesibilidad para el mantenimiento.
