# Mecanismos

- Propiedad del archivo: CONSTRUNARIO
- Formato: FIEBDC-3/2012
- Programa: Construnario Versión 2.11
- Fecha de los precios: 09/01/2017
- Divisa: EUR

**C1701OLI-6** Mecanismos
Mecanismos, flotadores y descargadores. OLI es un productor europeo líder de mecanismos para cisternas cerámicas y su calidad es reconocida por los organismos internacionales más importantes. Las válvulas de entrada extremadamente silenciosas y los elevados niveles de rendimiento de nuestras válvulas de salida se prueban en condiciones estrictas dentro del laboratorio antes de salir al mercado. Los mecanismos OLI también están disponibles en paquetes “blíster”, la mejor solución para ser expuestos al consumidor en áreas de autoservicio. Diseñado pensando en el consumidor final, el producto se identifica con más facilidad, reduciendo residuos y pérdidas.
