# OLI EASY MOVE Estructura ajustable

- Propiedad del archivo: CONSTRUNARIO
- Formato: FIEBDC-3/2012
- Programa: Construnario Versión 2.11
- Fecha de los precios: 09/01/2017
- Divisa: EUR

**C1701OLI-102** OLI EASY MOVE Estructura ajustable
OLI EASY MOVE Estructura ajustable. Easy Move permite cambiar la altura del inodoro según las necesidades del usuario a través de una solución muy atractiva. Easy Move es especialmente adecuado para las personas con movilidad reducida: por esta razón también viene equipado, de forma opcional, con un juego de agarraderas para discapacitados. Además, la descarga se puede activar con un panel de control especial. La estructura de Easy Move es compatible con todos los modelos de inodoros del mercado y garantiza modificaciones de altura hasta 150 mm, empezando a una altura mínima de 400 mm hasta una altura máxima de 550 mm. La estructura tiene una profundidad de 200 mm, incluidos la cisterna y el motor de accionamiento. El motor es extremadamente potente con una fuerza propulsora de más de 600 kg y proporciona un silencio y una fiabilidad máxima: en funcionamiento, el ruido del motor es prácticamente inaudible. La estructura Easy Move también incorpora un tubo de descarga flexible y posee una velocidad de movimiento de 28 mm/s, por lo que permite variar rápidamente la altura del inodoro. El acabado delantero de la estructura Easy Move, basado en la adopción de un panel de cristal templado, a elegir, entre el negro y blanco.
