# OLI HAPPY AIR Sistema

- Propiedad del archivo: CONSTRUNARIO
- Formato: FIEBDC-3/2012
- Programa: Construnario Versión 2.11
- Fecha de los precios: 09/01/2017
- Divisa: EUR

**C1701OLI-103** OLI HAPPY AIR Sistema
El sistema OLI HAPPY AIR es una solución revolucionaria al problema de la renovación de aire en las habitaciones sin ventanas. El extractor de alta potencia permite eliminar los malos olores directamente desde el inodoro a través del tubo de descarga y tambien la condensación a través de una elegante y discreta placa. Junto con la cisterna de descarga OLI74 Plus, el sistema Happy Air cumple con las normas europeas más estrictas. La instalación del Happy Air es extremadamente sencilla pues se conecta directamente al sistema de cisterna de descarga OLI74 Plus y no existen restricciones especiales acerca de su colocación. - Doble función en un único ventilador de aspiración. - Se puede instalar en la pared o en el techo. - Ruido reducido < 35 dB(A). - Gran capacidad de aspiración de 100 m3/h (70 % de olores y 30 % de condensación). - Alimentación: 220 V (50 Hz). - Aislamiento: IP35. - El extractor funciona con 230 V/50 Hz o 110 V/50 Hz. - Se activa mediante interruptor o sensor. - Desconexión diferida de cinco minutos. - Válvula antirretorno. - Panel para pintar. - Compatible con OLI74 Plus Happy Air y todos sus pulsadores. - 2 años de garantía. Incluidos: - Sistema Happy Air. - Filtro de aire interno. - Material de fijación. - Ventilador eléctrico. - Carcasa del ventilador. - Placa de cubierta.
