# Módulo sanitario OLI QR-INOX blanco. Inod suelo, No-Touch

- Propiedad del archivo: CONSTRUNARIO
- Formato: FIEBDC-3/2012
- Programa: Construnario Versión 2.11
- Fecha de los precios: 09/01/2017
- Divisa: EUR

**OLI061556** u Módulo sanitario OLI QR-INOX blanco. Inod suelo, No-Touch
Módulo sanitario OLI QR-INOX, acabado en vidrio templado blanco para inodoro a suelo, con pulsador No-Touch. - Módulo sanitario de doble descarga de 6/3 litros (ajustable a 7/3 litros). - Estructura lateral de acero inoxidable cepillado de una sola pieza. - Panel delantero de cristal templado de 6 mm (dividido en dos partes). - Llenado retardado: Flotador Azor Plus. - Certificación NF de clase 1 de válvula silenciosa. - Con revestimiento anticondensación. - 4 posiciones de entrada de agua externas o internas. - Espesor de 108 mm. - Pulsador QR-INOX No Touch: sensor capacitivo con tecnología hidroboost, accionamiento sin contacto. - Equipado con la cisterna OLI74 Plus, certificado de acuerdo con las normas KIWA/SABS/SAI/WRAS. - Clase CL1 de CE EN 14055. - 10 años de garantía. QR-INOX Floor. Incluidos: - Tubo de conexión del inodoro Ø 45. - Material de fijación de la estructura interna. - Codo de desagüe flexible Ø 90/90/110(de 220 a 570 mm). - Válvula de cierre G ½”. - Latiguillo flexible.” /.”, 250 mm.
