# Módulo sanitario OLI QR-INOX blanco. Inod susp, pulsador manual

- Propiedad del archivo: CONSTRUNARIO
- Formato: FIEBDC-3/2012
- Programa: Construnario Versión 2.11
- Fecha de los precios: 09/01/2017
- Divisa: EUR

**OLI061565** u Módulo sanitario OLI QR-INOX blanco. Inod susp, pulsador manual
Módulo sanitario OLI QR-INOX acabado en vidrio templado blanco, para inodoro suspendido, con pulsador manual. - Módulo sanitario de doble descarga de 6/3 litros (ajustable a 7/3 litros). - Estructura lateral de acero inoxidable cepillado de una sola pieza. - Panel delantero de cristal templado de 6 mm (dividido en dos partes). - Llenado retardado: Flotador Azor Plus. - Certificación NF de clase 1 de válvula silenciosa. - Con revestimiento anticondensación. - 4 posiciones de entrada de agua externas o internas. - Espesor de 108 mm. - Botón QR-INOX: accionamiento neumático. - Equipado con la cisterna OLI74 Plus, certificado de acuerdo con las normas KIWA/SABS/SAI/WRAS. - Clase CL1 de CE EN 14055. - 10 años de garantía. QR-INOX Susp. Incluidos: - Material de fijación del inodoro. - Material de fijación de la estructura interna. - Conexión de entrada y de salida del inodoro. - Codo de desagüe y adaptador Ø 90/110. - Válvula de cierre G ½”. - Latiguillo flexible.” /.”, 250 mm.
