# OLI EASY MOVE

- Propiedad del archivo: CONSTRUNARIO
- Formato: FIEBDC-3/2012
- Programa: Construnario Versión 2.11
- Fecha de los precios: 10/07/2017
- Divisa: EUR

**OLI048159** u OLI EASY MOVE
OLI EASY MOVE. Estructura con cisterna regulable en altura. - Estructura ajustable con cisterna de doble descarga OLI74 Plus de 6/3 litros. - Sistema ergonómico que ajusta la altura hasta 150 mm (de 400 a 550mm). - Compatible con todos los inodoros suspendidos. - Motor eléctrico silencioso. - Alimentación: 220 V (50/60 Hz). - Fuente de alimentación: 350 vatios. - Aislamiento: IP66. - Velocidad de movimiento: 28 mm/s. - Hoja de cristal templado de 6 mm de espesor. - Potencia de empuje: 6000N (ca 600kgf). - Potencia de tracción: 3000N (ca 400kgf). - Interruptor de fin de carrera. - Estructura probada para cargas de 400 kg. - Instalación rápida y sencilla con sistema de ajuste rápido. - Tapa delantera de cristal templado disponible en negro o blanco (6x400x1345 mm). - 10 años de garantía. Incluidos: - Tubo de desagüe flexible. - Accionamiento remoto, con o sin cables. - Motor eléctrico. - Material de fijación a la pared y fijación del inodoro. - Conexión de entrada y de salida del inodoro.
