# OLI EXPERT EVO - Autoportante 1130. Mecánico. Inod suspendido

- Propiedad del archivo: CONSTRUNARIO
- Formato: FIEBDC-3/2012
- Programa: Construnario Versión 2.11
- Fecha de los precios: 09/01/2017
- Divisa: EUR

**OLI014091** u OLI EXPERT EVO - Autoportante 1130. Mecánico. Inod suspendido
Cisterna con bastidor OLI EXPERT EVO Sanitarblock Autoportante 1130. Para pulsador Mecánico. Para inodoros suspendidos en tabiquería ligera. - Cisterna empotrada de doble descarga de 6/3 litros (ajustable a 4/2 o 7/3 litros). - Versión ajustada previamente de 4/2 (CL1) o 4/2,6 litros (CL2 bajo pedido). - Cisterna de polipropileno (PP) altamente resistente e inalterable a la tensión térmica. - Llenado retardador: válvula Azor plus. - Certificación NF de clase 1 de válvula silenciosa. - Compatible con todos los inodoros suspendidos. - Espesor 180 mm. - Para paredes de placa de yeso. - Estructura para cargas de 400 kg. - Altura ajustable de 0 a 150 mm. - Codo de desagüe ajustable en profundidad. - Instalación de un codo inferior/superior. Incluidos: - Material de fijación del inodoro. - Material de fijación de la estructura (suelo). - Conexión de entrada y de salida del inodoro. - Codo de desagüe y adaptador Ø 90/110. - Válvula de cierre G ½”.
