# Estructura OLI Sanitarblock para inodoro suspendido

- Propiedad del archivo: CONSTRUNARIO
- Formato: FIEBDC-3/2012
- Programa: Construnario Versión 2.11
- Fecha de los precios: 09/01/2017
- Divisa: EUR

**OLI714001** u Estructura OLI Sanitarblock para inodoro suspendido
Estructura OLI Sanitarblock para inodoro suspendido en tabiquería ligera. - Compatible con todos los inodoros suspendidos. - Empotrada en pared o en placa de yeso. - Estructura tubular pintada. - Estructura probada para cargas de 400 kg. - Altura ajustable de 0 a 200 mm. - Codo de desagüe ajustable en profundidad. - 10 años de garantía. Incluidos: - Material de fijación del inodoro. - Material de fijación de la estructura. - Codo de desagüe y adaptador Ø 90/110.
