# Estructura OLI Simflex Bidé suspendido

- Propiedad del archivo: CONSTRUNARIO
- Formato: FIEBDC-3/2012
- Programa: Construnario Versión 2.11
- Fecha de los precios: 09/01/2017
- Divisa: EUR

**OLI610010** u Estructura OLI Simflex Bidé suspendido
Estructura OLI Simflex para Bidé suspendido qn tabique de obra de fábrica. - Estructura para bidé suspendido. - Empotrada en la pared. - Estructura galvanizada. - Espesor de 80 mm. - Placa de fijación ajustable. - 10 años de garantía. Incluidos: - Material de fijación del bidé. - Material de fijación de la estructura. - Codo de desagüe Ø 40-32/50-40.
