# Estructura OLI Eco Simflex para Inodoro-bidé

- Propiedad del archivo: CONSTRUNARIO
- Formato: FIEBDC-3/2012
- Programa: Construnario Versión 2.11
- Fecha de los precios: 09/01/2017
- Divisa: EUR

**OLI618581** u Estructura OLI Eco Simflex para Inodoro-bidé
Estructura OLI Eco Simflex para Inodoro-Bidé suspendido en tabiquería ligera. - Estructura para inodoro o bidé suspendido. - Empotrada en la pared. - Estructura galvanizada. - Altura ajustable. - 10 años de garantía. Incluidos: - Material de fijación del inodoro/bidé. - Material de fijación de la estructura.
