# Estructura OLI Sanitarblock Bidé suspendido

- Propiedad del archivo: CONSTRUNARIO
- Formato: FIEBDC-3/2012
- Programa: Construnario Versión 2.11
- Fecha de los precios: 09/01/2017
- Divisa: EUR

**OLI714501** u Estructura OLI Sanitarblock Bidé suspendido
Estructura OLI sanitarblock para Bidé suspendido en tabiquería ligera. - Estructura para bidé suspendido. - Empotrada en pared o en placa de yeso. - Estructura tubular pintada. - Estructura probada para cargas de 400 kg. - Altura ajustable de 0 a 200 mm. - Placas de fijación ajustable. - 10 años de garantía. Incluidos: - Material de fijación del bidé. - Material de fijación de la estructura. - Codo de desagüe Ø 40-32/50-40. - Dos accesorios G ½”1/2” para conexión a la griferia.
