# Estructura OLI Autoportante bidé

- Propiedad del archivo: CONSTRUNARIO
- Formato: FIEBDC-3/2012
- Programa: Construnario Versión 2.11
- Fecha de los precios: 09/01/2017
- Divisa: EUR

**OLI714902** u Estructura OLI Autoportante bidé
Estructura OLI Autoportante para bidé suspendido en tabiquería ligera. - Estructura para bidé suspendido. - Para paredes de placa de yeso. - Estructura tubular pintada. - Estructura probada para cargas de 400 kg. - Instalación rápida y sencilla. - Altura ajustable de 0 a 150 mm. - Placas de fijación ajustable. - 10 años de garantía. Incluidos: - Material de fijación del bidé. - Material de fijación de la estructura (suelo). - Codo de desagüe Ø 40-32/50-40. - Dos accesorios G ½” para conexión al grifo (ajustable).
