# Estructura OLI Sanitarblock lavabo

- Propiedad del archivo: CONSTRUNARIO
- Formato: FIEBDC-3/2012
- Programa: Construnario Versión 2.11
- Fecha de los precios: 12/07/2017
- Divisa: EUR

**OLI136312** u Estructura OLI Sanitarblock lavabo
Estructura OLI Sanitarblock para lavabo suspendido en tabiquería ligera. - Estructura para lavabo suspendido. - Empotrada en pared o en placa de yeso. - Estructura tubular pintada. - Placa de fijación ajustable. - Instalación rápida y sencilla con sistema de ajuste rápido. - Estructura probada para cargas de 150 kg. - Altura ajustable de 0 a 200 mm. - Placas de fijación ajustable. - 10 años de garantía. Incluidos: - Material de fijación del lavabo. - Material de fijación de la estructura. - Codo de desagüe Ø 40-32/50-40. - Dos accesorios G ½ para conexión al grifo.
