# Estructura OLI Eco lavabo Sanitarblock

- Propiedad del archivo: CONSTRUNARIO
- Formato: FIEBDC-3/2012
- Programa: Construnario Versión 2.11
- Fecha de los precios: 09/01/2017
- Divisa: EUR

**OLI011376** u Estructura OLI Eco lavabo Sanitarblock
Estructura OLI Eco lavabo Sanitarblock para lavabo suspendido en tabiquería ligera. - Estructura para todos los lavabos suspendidos. - Empotrada en pared o en placa de yeso. - Estructura galvanizada. - Estructura probada para cargas de 150 kg. - Altura ajustable. - Placas de fijación ajustables. - 10 años de garantía. Incluidos: - Material de fijación del lavabo. - Material de fijación de la estructura. - Codo de desagüe Ø 40-32/50-40.
