# Estructura OLI Autoportante lavabo

- Propiedad del archivo: CONSTRUNARIO
- Formato: FIEBDC-3/2012
- Programa: Construnario Versión 2.11
- Fecha de los precios: 09/01/2017
- Divisa: EUR

**OLI715402** u Estructura OLI Autoportante lavabo
Estructura OLI Autoportante para lavabo suspendido en tabiquería ligera. - Estructura para lavabo suspendido. - Para paredes de placa de yeso. - Estructura tubular pintada. - Placa de fijación ajustable. - Instalación rápida y sencilla. - Estructura probada para cargas de 150 kg. - Altura ajustable de 0 a 150 mm. - Placas de fijación ajustables. - 10 años de garantía. Incluidos: - Material de fijación del bidé. - Material de fijación de la estructura (suelo). - Codo de desagüe Ø 40-32/50-40. - Dos accesorios G ½” para conexión al grifo.
