# Estructura OLI Sanitarblock urinario

- Propiedad del archivo: CONSTRUNARIO
- Formato: FIEBDC-3/2012
- Programa: Construnario Versión 2.11
- Fecha de los precios: 12/07/2017
- Divisa: EUR

**OLI136179** u Estructura OLI Sanitarblock urinario
Estructura OLI Sanitarblock para urinario en tabiquería ligera. - Estructura para urinarios suspendidos. - Empotrada en pared o en placa de yeso. - Estructura tubular pintada. - Instalación rápida y sencilla con sistema de ajuste rápido. - Estructura probada para cargas de 130 kg. - Altura ajustable de 0 a 200 mm. - Placas de fijación ajustable. - 10 años de garantía. Incluidos: - Material de fijación de la estructura. - Codo de desagüe Ø 50/50. - Accesorios G ½” para conexión al grifo (ajustable). - Latiguillo flexible 1/2”.
