# Estructura OLI Sanitarblock Easy estructure

- Propiedad del archivo: CONSTRUNARIO
- Formato: FIEBDC-3/2012
- Programa: Construnario Versión 2.11
- Fecha de los precios: 09/01/2017
- Divisa: EUR

**OLI031526** u Estructura OLI Sanitarblock Easy estructure
Estructura OLI Sanitarblock Easy estructure, para fijación de ayudas técnicas o separadores de urinarios en tabiquería ligera. - Estructura para fixacion de separadores de urinarios o soportes para discapacitados. - Empotrada en pared o en placa de yeso. - Estructura tubular pintada. - Instalación rápida y sencilla con sistema de ajuste rápido. - Altura ajustable de 0 a 200 mm. - Panel de madera reforzado. - 10 años de garantía. Incluidos: - Material de fijación de la estructura.
