# Urinario

- Propiedad del archivo: CONSTRUNARIO
- Formato: FIEBDC-3/2012
- Programa: Construnario Versión 2.11
- Fecha de los precios: 14/09/2017
- Divisa: EUR

**C1701OLI-45** Urinario
Pulsadores de urinario. Todos los pulsadores de urinario de OLI son a prueba de vandalismo, de descarga única y tienen dos años de garantía. Hechos de materiales resistentes y diferentes, como el metal, el acero inoxidable y el vidrio templado, cada uno de ellos marcará la diferencia en su cuarto de baño por su calidad, simplicidad y el toque de elegancia.
