# TREND URINAL

- Propiedad del archivo: CONSTRUNARIO
- Formato: FIEBDC-3/2012
- Programa: Construnario Versión 2.11
- Fecha de los precios: 11/07/2017
- Divisa: EUR

**OLI031752** u TREND URINAL
Pulsador para descarga urinario OLI modelo TREND URINAL metálico acabado cromo brillo. Accionamiento manual. Descarga única. - Descarga única. - Caudalímetro de accionamiento mecánico. - Tiempo de descarga ajustable. - Caudal ajustable. - Presión de funcionamiento Æ 3 bares. - Conexiones de agua G ½”. - Espesor de 2,5 mm. - Sistema anti-vandalico. - Material Zamac de cromo brillo. - 2 años de garantía. Compatible con URINARIO Sanitarblock. El caudalímetro debe instalarse antes de cerrar la pared.
