# SM15 URINAL

- Propiedad del archivo: CONSTRUNARIO
- Formato: FIEBDC-3/2012
- Programa: Construnario Versión 2.11
- Fecha de los precios: 11/07/2017
- Divisa: EUR

**OLI034265** u SM15 URINAL
Pulsador para descarga urinario OLI modelo SM15 URINAL vidrio templado blanco. Accionamiento manual. Descarga única. - Descarga única. - Caudalímetro de accionamiento mecánico. - Tiempo de descarga ajustable. - Caudal ajustable. - Presión de funcionamiento Æ 3 bares. - Conexiones de agua G ½”. - Espesor de 5 mm. - Material de vidrio templado blanco. - 2 años de garantía. Compatible con URINARIO Sanitarblock. El caudalímetro debe instalarse antes de cerrar la pared.
