# INO-X 03 brillo

- Propiedad del archivo: CONSTRUNARIO
- Formato: FIEBDC-3/2012
- Programa: Construnario Versión 2.11
- Fecha de los precios: 09/01/2017
- Divisa: EUR

**OLI660003** u INO-X 03 brillo
Pulsador para cisterna OLI modelo INO-X 03 fabricado en acero inox acabado brillo. Accionamiento mecánico. Doble descarga. - Arq. Romano Adolini Design. - Doble descarga. - Accionamiento mecánico. - Fuerza de accionamiento < 20 N. - Espesor de 2 mm. - Botón basculante. - A prueba de vandalismo. - Material de acero inoxidable. - 2 años de garantía. Compatible con OLI74 PLUS versión mecánica.
