# PLAIN soft touch negro

- Propiedad del archivo: CONSTRUNARIO
- Formato: FIEBDC-3/2012
- Programa: Construnario Versión 2.11
- Fecha de los precios: 09/01/2017
- Divisa: EUR

**OLI070829** u PLAIN soft touch negro
Pulsador para cisterna OLI modelo PLAIN acabado negro soft touch. Accionamiento mecánico. Doble descarga. - Doble descarga. - Accionamiento mecánico. - Fuerza de accionamiento < 20 N. - Espesor de 6,5 mm. - Apertura y cierre con sistema de “clic”. - Pulsador en ABS: alta resistencia a los arañazos. - 2 años de garantía. Compatible con OLI120 PLUS versión mecánica, OLI74 PLUS versión mecánica, EXPERT EVO aplicación delantera.
