# OLI120 PLUS

- Propiedad del archivo: CONSTRUNARIO
- Formato: FIEBDC-3/2012
- Programa: Construnario Versión 2.11
- Fecha de los precios: 09/01/2017
- Divisa: EUR

**C1701OLI-2011** OLI120 PLUS
Cisterna OLI DIRECT. Cisternas de descarga para empotrar en la pared y utilizarlas junto con aparatos sanitarios para colocar en el suelo. Producidas con materiales de gran calidad, las cisternas empotradas OLI son resistentes, fiables y se adaptan en perfección a todos los espacios disponibles. Las cisternas de descarga OLI son adecuadas para todas las habitaciones gracias a la amplia gama de pulsadores disponibles, lo que proporciona una gran variedad de posibilidades de elección en términos de estética y funcionalidad. Todas las cisternas empotradas OLI se caracterizan por un sistema de doble descarga, con flotadores rápidos y silenciosos. Todas las cisternas empotradas OLI se instalan y se ponen en servicio de manera rápida y sencilla gracias al acceso simplificado a su mecanismo interno.
