# OLI120 PLUS - Simflex Hidroboost. Inod suspendido

- Propiedad del archivo: CONSTRUNARIO
- Formato: FIEBDC-3/2012
- Programa: Construnario Versión 2.11
- Fecha de los precios: 09/01/2017
- Divisa: EUR

**OLI099947** u OLI120 PLUS - Simflex Hidroboost. Inod suspendido
Cisterna empotrada OLI120 PLUS - Simflex. Para pulsador NO TOUCH. Para inodoros suspendidos en tabiquerías de obras de fábrica. - Doble descarga en cisternas empotradas compatibles con pulsadores de descarga únicos o dobles de 6/3 litros (ajustable a 4/2 o 7/3 litros). - Cisterna de polipropileno (PP) altamente resistente y inalterable a la tensión térmica. - Llenado retardador: válvula Azor plus. - Certificación NF de clase 1 de válvula silenciosa. - Compatible con todos los inodoros suspendidos. - Espesor de 128 mm. - Empotrada en la pared. Incluidos: - Material de fijación del inodoro. - Material de fijación de la estructura. - Conexión de entrada y de salida del inodoro. - Codo de desagüe y adaptador Ø 90/110. - Válvula de cierre G ½”.
