# OLI74 PLUS Simflex

- Propiedad del archivo: CONSTRUNARIO
- Formato: FIEBDC-3/2012
- Programa: Construnario Versión 2.11
- Fecha de los precios: 09/01/2017
- Divisa: EUR

**C1701OLI-2022** OLI74 PLUS Simflex
SIMFLEX. El sistema de instalación Simflex está formado por un marco de chapa galvanizada para su uso en paredes de mampostería, destinase a la instalación rápida y segura de piezas de baño suspendidas. La estructura de montaje Simflex incluye diferentes versiones diseñadas específicamente para la instalación de inodoros, lavabos y bidés suspendidos. La principal ventaja del sistema Simflex es la posibilidad de instalar rápidamente y con seguridad una estructura con una cisterna de descarga y un sistema de conexión para inodoros suspendidos. Este tipo de inodoros se está volviendo cada vez más popular en todos los mercados debido a las ventajas que proporciona, pues facilita las operaciones de limpieza y ocupa menos espacio en el baño. Además de esta ventaja específica, también podemos añadir las características superiores de las cisternas OLI: la amplia gama de pulsadores disponibles, el revestimiento para el aislamiento térmico, la calidad de los componentes internos, el funcionamiento silencioso del flotador, el mantenimiento simplificado y la clasificación clase A de eficiencia hídrica. Sistema Simflex: - Seis puntos de anclaje. Diseñado para instalaciones en paredes de mampostería, Simflex cuenta con seis puntos de anclaje que permiten una instalación rápida y segura en la pared. - Elija los sanitarios suspendidos. Nuestras estructuras tienen una perforación de entre 90 y 230 mm para colocar las varillas roscadas que sostienen los aparatos sanitarios suspendidos, lo que garantiza la colocación de todos los modelos.
