# OLI74 PLUS Sanitarblock

- Propiedad del archivo: CONSTRUNARIO
- Formato: FIEBDC-3/2012
- Programa: Construnario Versión 2.11
- Fecha de los precios: 11/07/2017
- Divisa: EUR

**C1701OLI-2023** OLI74 PLUS Sanitarblock
SANITARBLOCK. El sistema de montaje de la estructura Sanitarblock está compuesto por una estructura de metal con pintura de resina epoxídica para fijar al suelo y a las estructuras portantes de la pared de placa de yeso, que soporta el montaje de componentes del sistema sanitario suspendidos. El sistema incluye diferentes estructuras para la instalación de inodoros, lavabos, bidés y urinarios suspendidos. La ventaja principal del sistema Sanitarblock es la posibilidad de instalar rápidamente y con seguridad una estructura, en paredes ligeras, con una cisterna de descarga y un sistema de conexión para los inodoros suspendidos. El sistema Sanitarblock está equipado con un sistema de ajuste rápido Fast Fit para fijar la estructura a la pared. Este sistema se destaca por su fortaleza y su facilidad de aplicación. El husillo roscado se puede cortar según la necesidad y se sujeta manualmente girando el tornillo proporcionado. Este sistema permite también nivelar la estructura, realizando un ajuste final necesario. El sistema Sanitarblock cuenta con características de alta resistencia mecánica, en conformidad con la norma francesa NF XP-D12 208 (400 kg). Sistema Sanitarblock: - Sistema de ajuste rápido: rápido y necesario. El sistema de ajuste rápido de la estructura de montaje Sanitarblock para paredes resistentes se destaca por su fortaleza y su facilidad de colocación. Las varillas roscadas se pueden cortar según las necesidades y el bloqueo se realiza a mano, girando el tornillo. El sistema también permite nivelar la estructura realizando un ajuste final necesario. - Como prefiera. La estructura se ajusta en altura entre 0 y 200 mm, lo que permite colocarla como usted prefiera. - Diferentes profundidades. OLI tiene soluciones para diferentes profundidads, de entre 90 y 150 mm, según sus necesidades.
