# OLI74 PLUS - Direct. Hidroboost, Inod a suelo

- Propiedad del archivo: CONSTRUNARIO
- Formato: FIEBDC-3/2012
- Programa: Construnario Versión 2.11
- Fecha de los precios: 09/01/2017
- Divisa: EUR

**OLI060048** u OLI74 PLUS - Direct. Hidroboost, Inod a suelo
Cisterna empotrada OLI74 PLUS - Para pulsador NO TOUCH, Para inodoros a suelo - Cisterna empotrada de doble descarga compatible con pulsadores de descarga únicos o dobles de 6/3 litros (ajustable a 7/3 litros). - Versión de descarga de 5/3 litros bajo pedido (clase A+). - Cisterna de polipropileno (PP) altamente resistente e inalterable a la tensión térmica. - Llenado retardador: válvula Azor plus. - Certificación NF de clase 1 de válvula silenciosa. - Versión hidroboost. Pulsador NO TOUCH, sensor capacitivo con tecnología hidroboost, accionamiento sin contacto. - Kit Hidroboost. - Espesor total de 80 mm. - Con revestimiento anticondensación. - Cisterna certificada en conformidad con las normas KIWA/SABS/SAI/WRAS. - Clase CL1 de CE EN 14055. - Eficiencia hídrica de clase “A”, que cumple con los requisitos de la ANQIP. - 10 años de garantía. Compatible con todos los inodoros montados en el suelo Incluidos: - Tubo de descarga de 360 mm. - Kit de fijación a la pared. - Red para una mayor adhesión al mortero. - Válvula de cierre G ½”. - Tubo de conexión del inodoro d=45.
