# OLI74 PLUS - Simflex. Electrónico. Inodoro suspendido

- Propiedad del archivo: CONSTRUNARIO
- Formato: FIEBDC-3/2012
- Programa: Construnario Versión 2.11
- Fecha de los precios: 09/01/2017
- Divisa: EUR

**OLI077736** u OLI74 PLUS - Simflex. Electrónico. Inodoro suspendido
Cisterna empotrada OLI74 PLUS - Simflex. Para pulsador Electrónico. Para inodoros suspendidos en tabiquerías de obras de fábrica.. - Cisterna empotrada de doble descarga compatible con pulsadores de descarga únicos o dobles de 6/3 litros (ajustable a 7/3 litros). - Versión de descarga de 5/3 litros bajo pedido (clase A+). - Cisterna de polipropileno (PP) altamente resistente e inalterable a la tensión térmica. - Llenado retardador: válvula Azor plus. - Certificación NF de clase 1 de válvula silenciosa. - Compatible con todos los inodoros suspendidos. - Espesor de 10-90 mm. - Empotrada en la pared. Incluidos: - Red para una mayor adhesión al mortero. - Material de fijación del inodoro. - Material de fijación de la estructura. - Conexión de entrada y de salida del inodoro. - Codo de desagüe y adaptador d=90/110. - Válvula de cierre G ½”.
