# Deluxe color. Selección del color RAL de la envolvente (especificar color RAL) - de Kromschroeder

- Propiedad del archivo: CONSTRUNARIO
- Formato: FIEBDC-3/2012
- Programa: Construnario Versión 3.51
- Fecha de los precios: 27/01/2016
- Divisa: EUR

| Código | Descripción |
|---|---|
| C1008KRO-11151 | Deluxe color. Selección del color RAL de la envolvente (especificar color RAL) - de Kromschroeder |
