# Radiador a gas Stratos - de Kromschroeder

- Propiedad del archivo: CONSTRUNARIO
- Formato: FIEBDC-3/2012
- Programa: Construnario Versión 3.51
- Fecha de los precios: 31/05/2017
- Divisa: EUR

**C1008KRO-1121** Radiador a gas Stratos - de Kromschroeder
Radiador a gas Stratos (tiro forzado). Energía de combustión. Principales ventajas técnicas: - Diseño elegante y funcional. - Intercambiador modular de aluminio inyectado. - Combustión estanca, tiro forzado;seguridad total. - Sistema biflujo aire de comb./evac. de gases, de serie. - Encendido electrónico. - Control de llama por ionización. - Quemador ecológico triple antorcha. Potencia modulante. - Bajas emisiones de NOx. - Mando de control integrado. - Funcionamiento a gas natural y a GLP. - Ventilador tangencial con salida de aire por la parte inferior. - Reducción de la estratificación del aire; ahorro energético. - Kit de montaje sobre suelo opcional. Posibilidad de instalación en cualquier lugar. Ventajas para el usuario: - Diseño futurista con depósito humidificador integrado. - Partes internas ocultas a la vista. - Sin rejillas frontales. - Customización del panel frontal opcional: cristal, aluminio anodizado, piedra o plástico (colores RAL). - Cronotermostato digital wireless, opcional. - Kit de control telefónico, opcional. - Iluminación led posterior, opcional.
