# Stratos 5.0 (fr. Alum. anodizado) GLP, radiador mural a gas, tiro forzado - de Kromschroeder

- Propiedad del archivo: CONSTRUNARIO
- Formato: FIEBDC-3/2012
- Programa: Construnario Versión 3.51
- Fecha de los precios: 31/05/2017
- Divisa: EUR

**111303** u Stratos 5.0 (fr. Alum. anodizado) GLP, radiador mural a gas, tiro forzado - de Kromschroeder
Stratos 5.0, radiador mural a GLP, tiro forzado, serie Stratos. - Dimensiones LxHxP [mm]: 685 x 585 x 200. - Cons. Calorífico máx./mín [kW]: 4,70/3,30. - Potencia útil máx./mín. [kW]: 4,30/2,98. - Tipo de evacuación de humos [Tipo]: C12-C32-C42-C53. - Nivel de eficiencia [% ]: 91,7. - Clase de eficiencia [clase]: 1. - Volumen calefactable* [m ]: 166 ÷ 79. - Caudal de aire del ventilador [m /h]: 225. - Consumo gas G20 nom. [m /h]: 0,497/0,348. - Consumo gas G30 nom. [kg/h]: 0,370/0,260. - Consumo gas G31 nom. [kg/h]: 0,364/0,256. - Presión en inyector gas G20 nom./Red. [mbar]: 12/7. - Presión en inyector gas G30 nom./Red. [mbar]: 28,8/15. - Presión en inyector gas G31 nom./Red. [mbar]: 36,7/18. - 3 inyectores G20/G30-31 [Ø mm]: 1,10/0,63. - Suministro eléctrico [V/hz]: 230/50. - Potencia absorbida [W]: 60. - Protección eléctrica: IP20. - Categoría de gas: II 2h 3+. - Long. máx evacuación de humos Ø32/Ø54 [m]: 3/10. - Nivel de ruido a 3 m [dB(A)]: 33. - Ø conexión de gas: 3/8”. - Peso [kg]: 26,9. * potencia de calefacción, con buen nivel de aislamiento, sobre 25/30 kcal por m3 , y temperatura exterior de 0 °C.
