# Stratos 3.0 (fr. blanco - RAL9002) GLP, radiador mural a gas, tiro forzado - de Kromschroeder

- Propiedad del archivo: CONSTRUNARIO
- Formato: FIEBDC-3/2012
- Programa: Construnario Versión 3.51
- Fecha de los precios: 31/05/2017
- Divisa: EUR

**111309** u Stratos 3.0 (fr. blanco - RAL9002) GLP, radiador mural a gas, tiro forzado - de Kromschroeder
Stratos 3.0, radiador mural a GLP, tiro forzado, serie Stratos. - Dimensiones LxHxP [mm]: 535 x 585 x 200. - Cons. Calorífico máx./mín [kW]: 2,50/1,70. - Potencia útil máx./mín. [kW]: 2,30/1,53. - Tipo de evacuación de humos [Tipo]: C12-C32-C42-C52. - Nivel de eficiencia [% ]: 92,6. - Clase de eficiencia [clase]: 1. - Volumen calefactable* [m ]: 78 ÷ 46. - Caudal de aire del ventilador [m /h]: 130. - Consumo gas G20 nom. [m /h]: 0,264/0,179. - Consumo gas G30 nom. [kg/h]: 0,195/0,134. - Consumo gas G31 nom. [kg/h]: 0,194/0,132. - Presión en inyector gas G20 nom./Red. [mbar]: 12/7. - Presión en inyector gas G30 nom./Red. [mbar]: 28,9/15. - Presión en inyector gas G31 nom./Red. [mbar]: 36,8/18. - 3 inyectores G20/G30-31 [Ø mm]: 0,82/0,48. - Suministro eléctrico [V/hz]: 230/50. - Potencia absorbida [W]: 80. - Protección eléctrica: IP20. - Categoría de gas: II 2h 3+. - Long. máx evacuación de humos Ø32/Ø54 [m]: 10/15. - Nivel de ruido a 3 m [dB(A)]: 31. - Ø conexión de gas: 3/8”. - Peso [kg]: 20,5. * potencia de calefacción, con buen nivel de aislamiento, sobre 25/30 kcal por m3 , y temperatura exterior de 0 °C.
