# Stratos 9.0 (fr. blanco - RAL9002) GLP, radiador mural a gas, tiro forzado - de Kromschroeder

- Propiedad del archivo: CONSTRUNARIO
- Formato: FIEBDC-3/2012
- Programa: Construnario Versión 3.51
- Fecha de los precios: 31/05/2017
- Divisa: EUR

**111315** u Stratos 9.0 (fr. blanco - RAL9002) GLP, radiador mural a gas, tiro forzado - de Kromschroeder
Stratos 9.0, radiador mural a GLP, tiro forzado, serie Stratos. - Dimensiones LxHxP [mm]: 985 x 585 x 200. - Cons. Calorífico máx./mín [kW]: 8,60/5,70. - Potencia útil máx./mín. [kW]: 7,87/5,22. - Tipo de evacuación de humos [Tipo]: C12-C32-C42-C55. - Nivel de eficiencia [% ]: 91,5. - Clase de eficiencia [clase]: 1. - Volumen calefactable* [m ]: 246 ÷ 143. - Caudal de aire del ventilador [m /h]: 419. - Consumo gas G20 nom. [m /h]: 0,909/0,602. - Consumo gas G30 nom. [kg/h]: 0,677/0,449. - Consumo gas G31 nom. [kg/h]: 0,667/0,442. - Presión en inyector gas G20 nom./Red. [mbar]: 11/6. - Presión en inyector gas G30 nom./Red. [mbar]: 28,4/14,8. - Presión en inyector gas G31 nom./Red. [mbar]: 35,8/17,5. - 3 inyectores G20/G30-31 [Ø mm]: 1,50/0,85. - Suministro eléctrico [V/hz]: 230/50. - Potencia absorbida [W]: 60. - Protección eléctrica: IP20. - Categoría de gas: II 2h 3+. - Long. máx evacuación de humos Ø32/Ø54 [m]: -/10. - Nivel de ruido a 3 m [dB(A)]: 37. - Ø conexión de gas: 3/8”. - Peso [kg]: 38,6. * potencia de calefacción, con buen nivel de aislamiento, sobre 25/30 kcal por m3 , y temperatura exterior de 0 °C.
