# Radiador a gas Poster PSw - de Kromschroeder

- Propiedad del archivo: CONSTRUNARIO
- Formato: FIEBDC-3/2012
- Programa: Construnario Versión 3.51
- Fecha de los precios: 31/05/2017
- Divisa: EUR

**C1008KRO-1131** Radiador a gas Poster PSw - de Kromschroeder
Radiador a gas Poster Psw (tiro forzado). Un gran calor en un pequeño espacio. Principales ventajas técnicas: - Impulsión de aire caliente desde arriba hacia abajo - Efecto desestratificador; ahorro energético. - Intercambiador modular de aluminio inyectado. - Combustión estanca, seguridad total. - Sistema biflujo aire de comb./evac. de gases, de serie. - Encendido electrónico. - Control de llama por ionización. - Quemador ecológico triple antorcha. Potencia modulante. - Bajas emisiones de NOx. - Control integrado y cronotermostato digital wireless de serie. - Funcionamiento a gas natural y a GLP. Ventajas para el usuario: - Disponibilidad de espacio en paredes y suelo. - Aletas ajustables; direccionado del chorro de aire caliente. - Sin limitaciones de instalación. - Cronotermostato digital wireless de serie. - Rápida puesta a régimen.
