# PSw80 GLP, radiador mural a gas, tiro forzado - de Kromschroeder

- Propiedad del archivo: CONSTRUNARIO
- Formato: FIEBDC-3/2012
- Programa: Construnario Versión 3.51
- Fecha de los precios: 31/05/2017
- Divisa: EUR

**111415** u PSw80 GLP, radiador mural a gas, tiro forzado - de Kromschroeder
PSw80, radiador mural a GLP, tiro forzado, serie Poster PSw. - Dimensiones LxHxP [mm]: 808x 225 x 580. - Cons. Calorífico máx./mín [kW]: 8/5,6. - Potencia útil máx./mín. [kW]: 7,4/5,1. - Tipo de evacuación de humos [Tipo]: C12-C32-C42-C54. - Nivel de eficiencia [% ]: 92,5. - Clase de eficiencia [clase]: 1. - Volumen calefactable* [m ]: 196. - Caudal de aire del ventilador [m /h]: 335. - Consumo gas G20 nom. [m /h]: 0,847/0,593. - Consumo gas G30 nom. [kg/h]: 0,630/0,441. - Consumo gas G31 nom. [kg/h]: 0,621/0,435. - Presión en inyector gas G20 nom./Red. [mbar]: 12. - Presión en inyector gas G30 nom./Red. [mbar]: 28,5. - Presión en inyector gas G31 nom./Red. [mbar]: 35,8. - 3 inyectores G20/G30-31 [Ø mm]: 1,42/0,82. - Suministro eléctrico [V/hz]: 230/50. - Potencia absorbida [W]: 135. - Protección eléctrica: IP20. - Categoría de gas: II 2h 3+. - Long. máx evacuación de humos Ø32/Ø54 [m]: -/15. - Nivel de ruido a 3 m [dB(A)]: 40. - Ø conexión de gas: 3/8”. - Peso [kg]: 34. * potencia de calefacción, con buen nivel de aislamiento, sobre 25/30 kcal por m3 , y temperatura exterior de 0 °C.
