# Aerotermo AT95H GN - de Kromschroeder

- Propiedad del archivo: CONSTRUNARIO
- Formato: FIEBDC-3/2012
- Programa: Construnario Versión 3.51
- Fecha de los precios: 31/05/2017
- Divisa: EUR

**141212** u Aerotermo AT95H GN - de Kromschroeder
AT95H, aerotermo helicoidal a gas natural. - Medidas (anchura x profundidad x altura) [mm]: 1120 x 840 x 1075. - Potencia nominal [kW]: 92. - Potencia útil (PCI) [kW]: 84. - Rendimiento [%]: > 91. - Nº de ventiladores: 2. - Velocidad de giro [r.p.m]: 900. - Caudal de aire a 15 °C [m3/h]: 8000. - Caudal de aire a 50 °C [m3/h]: 8950. - ?T del aire [°C]: 31. - Alcance [m]: 30. - Consumo de gas* Natural G20 [20 mbar]: 10,0 m3/h. Propano G31 [37 mbar]: 7,40 kg/h. - Diám. salida humos [mm]: 130. - Diám. entrada aire [mm]: 130. - Tensión de alimentación: Monofásica 220 V AC L, N, PE. - Potencia eléctrica [VA]: 750. - Peso [kg]: 194. - Nivel sonoro a 5 m en campo libre [dBa]: 49. * Consumo de gas (15ºC/1013 mbar): Gas Nat. H: Hi,n= 9,45 kWh/m3 Propano: Hi,n= 12,87 kWh/kg.
