# Ventilador centrífugo - de Kromschroeder

- Propiedad del archivo: CONSTRUNARIO
- Formato: FIEBDC-3/2012
- Programa: Construnario Versión 3.51
- Fecha de los precios: 31/05/2017
- Divisa: EUR

**C1008KRO-1212** Ventilador centrífugo - de Kromschroeder
Aerotermo centrífugo ATC. Características constructivas: - Impulsión de aire directa o por conducto. - Ventilador centrífugo. - Combustión estanca. - Quemador de gas multillama, bajo NOx. - Extractor de gases de la combustión. - Encendido electrónico, control de llama por ionización y regulación mediante receptor electrónico interno. Intercambiador tubular de gran superficie: - Tubo en acero aluminizado o inox (opcional). - Rendimiento superior al 91%. Carcasa: - Con aislamiento termoacústico. - Chapa electrogalvanizada y prelacada.
